# Radkreuz Bongardstraße- Massenbergstraße
Angebotsaufforderung (GAEB DA XML 3.1, DA83)
Projekt: STRA2547_be
Währung: EUR
Auftraggeber: Stadtwerke Bochum Netz GmbH, Ostring 28, 44787 Bochum
Erstellt mit: GXML Toolbox V3.3 R20230829, iTWO_64 V24.0.563, 04.11.2025

## 2.2 Teil 2.2: Bushaltestelle und Austauch taktiler Elemente
Datum: 04.11.2025

### Bereich 10 A U F B R U C H A R B E I T E N

*Hinweis: Vorbemerkungen** zu 10. Stand: März 2023*
Vorbemerkungen**

Straßenaufbruch kann als Recycling-Baustoff gemäß dem LANUV-Arbeitsblatt 47 "Teerhaltiger Straßenaufbruch und Ausbauasphalt" (2021) bis zu einem Wiederverwertungsgrenzwert von 25 mg/kg polycyclischen aromatischen Kohlenwasserstoffen (PAK (EPA)) wiederverwertet werden.

Gleiches gilt gemäß Mantelverordnung für natürlich anstehende Böden/Sedimente (Locker-/Festgesteine) und Boden-/-Bauschuttgemische.  Allerdings beträgt hier der Wiederverwertungsgrenzwert 30 mg/kg PAK (EPA) und/oder 3 mg/kg Benz(a)pyren.

Boden-/Bauschuttgemische mit deutlich > 50 % mineralischen Fremdbestandteilen werden unter Berücksichtigung der Tabelle 1 (hier: RC 1 bis 3) und der Tabelle 4 (hier: BM-F0* bis BM-F3) chemisch eingestuft.

Abfälle im Sinne des Kreislaufwirtschaftgesetzes (KrWG) und der Mantelverordnung - z.B. Bau- und Abbruchmaterialien, Erdaushub etc. - sind vorrangig zu verwerten. Abfälle, die nicht verwertet werden können, sind gemäß  Kreislaufwirtschaftgesetzes (KrWG) zu beseitigen. Dabei wird zwischen nicht gefährlichen Abfällen, nicht gefährlichen aber (leicht-)kontaminierten Abfällen und gefährlichen Abfällen unterschieden. Alle diese  anfallenden Abfälle sind durch den AN wiederzuverwerten bzw. zu beseitigen.

Abfälle im Sinne des Kreislaufwirtschaftsgesetz (KrWG) und der Mantelverordnung der im Leistungsverzeichnis enthaltenen Zulagepositionen für nicht gefährliche aber (leicht-)kontaminierte Abfälle und gefährliche Abfälle sind entsprechend ihrer Abfallschlüsselnummer einer für sie zugelassenen Entsorgungsanlage/Deponie zuzuführen.

Nicht gefährliches und nicht kontaminiertes Aushubmaterial (bis einschließlich BM-F0* Mantelverordnung - Ersatzbaustoffverordnung) bzw. sonstige Stoffe sind wie folgt zu behandeln:

-  Wiederverwertbares Aushubmaterial/sonstige Stoffe aller im Leistungsverzeichnis enthaltenen Positionen sind im Sinne des  Kreislaufwirtschaftsgesetzes (KrWG) vorrangig  einer Verwertung zuzuführen (Abfall zur Verwertung).
-  Nicht wiederverwertbares Aushubmaterial/sonstige Stoffe aller im Leistungsverzeichnis  enthaltenen Positionen sind auf einer Deponie nach den gesetzlichen Bestimmungen (KrWG) geordnet zu beseitigen (Abfall zur Beseitigung).

Der  Nachweis über die Verwertung/Beseitigung (gemäß Nachweisverordnung) aller Aushubmaterialen bzw. der sonstigen Stoffe ist spätestens mit der Schlussrechnung zu erbringen.

Auskünfte zu diesem Thema können zugelassene Entsorgungsfachbetriebe und das Umwelt- und Grünflächenamt, Untere Abfallwirtschaftsbehörde, erteilen.

Die Entgelte für die Verwertung/Beseitigung ggf. erforderliche Nachweise sowie chemische Untersuchungen sind in die Einheitspreise einzukalkulieren.

#### Abschnitt 10.24 PFOSTEN-, ABSPERRPFOSTEN-, HUELSEN- UND POLLERAUFNAHME

**10.24.111 St Pfosten ausbauen, seitlich lagern und wieder setzen.**
St  Pfosten,
mit und ohne Verkehrszeichen,
in einem Betonfundament versetzt,
vorsichtig und fachgerecht
komplett ausbauen bzw. aufnehmen.
Das Betonfundament zertrümmern
und den Beton von den Pfosten entfernen.
Die Pfosten von den anhaftenden Betonresten
säubern und innerhalb der Baustelle lagern.
Pfosten für Verkehrszeichen,
Rohrpfosten-Durchmesser 60,3 / 2,0 mm,  76,1 / 2,0 bzw. 2,9 mm
nach Angabe des Auftraggebers
in ein Standard-Fundament nach IVZ-Norm  Typ A, Typ B
mit einem Fundament-Durchmesser von 30 cm
und einer Fundament-Tiefe von 75 cm, 85 cm
höhen- und fluchtgerecht
standfest setzen.
Die erforderliche Ausschachtung im
Homogenbereich A ist in den
Einheitspreis einzurechnen.
Die Fundamentlöcher mit geeignetem Material
bis auf Planumshöhe verfüllen und
gemäß ZTV E-StB verdichten.
Die nicht wiederverwendbaren Aufbruchstoffe
und den überschüssigen Boden getrennt aufladen,
zu einer Recyclinganlage bzw. Deponie abfahren
und gemäß Vorbemerkungen entsorgen.
Menge: 1,000 St

**10.24.151 St Doppelpfosten ausbauen, seitlich lagern und wieder setzen.**
St  Doppelpfosten,
mit und ohne Haltestellenbeschilderung,
in einem Betonfundament versetzt,
vorsichtig und fachgerecht
komplett ausbauen bzw. aufnehmen.
Das Betonfundament zertrümmern
und den Beton von den Pfosten entfernen.
Die Doppelpfosten von den anhaftenden Betonresten säubern und innerhalb der Baustelle lagern.
Doppelpfosten nach Angabe der Auftraggebers
in ein 30/30/50 cm großes Betonfundament
höhen- und fluchtgerecht
standfest setzen.
Die erforderliche Ausschachtung im
Homogenbereich A ist in den
Einheitspreis einzurechnen.
Die Fundamentlöcher mit geeignetem Material
bis auf Planumshöhe verfüllen und
gemäß ZTV E-StB verdichten.
Die nicht wiederverwendbaren Aufbruchstoffe
und den überschüssigen Boden getrennt aufladen,
zu einer Recyclinganlage bzw. Deponie abfahren
und gemäß Vorbemerkungen entsorgen.
Menge: 1,000 St

**10.24.214 St Absperrpfosten aller Art und Größe aufnehmen und entsorgen.**
St  Absperrpfosten
aller Art und Größe,
in einem Betonfundament versetzt,
komplett aufnehmen bzw. abbrechen.
Pfostenhöhe über Gelände ca. 80 cm.
Die erforderliche Ausschachtung im
Homogenbereich A ist in den
Einheitspreis einzurechnen.
Die Fundamentlöcher mit geeignetem Material
bis auf Planumshöhe verfüllen und
gemäß ZTV E-StB verdichten.
Die nicht wiederverwendbaren Aufbruchstoffe
und Bauteile und den überschüssigen Boden
getrennt aufladen,
zu einer Recyclinganlage bzw. Deponie abfahren
und gemäß Vorbemerkungen entsorgen.
Menge: 6,000 St

*Hinweis: 30 OBERFLÄCHENBEFESTIGUNGEN VON FAHRBAHNEN, FAHRBAHNNEBENFLÄCHEN, RADWEGEN, GEHWEGEN UND SONSTIGEN VERKEHRSFLÄCHEN AUFNEHMEN*
OBERFLÄCHENBEFESTIGUNGEN  VON
FAHRBAHNEN,  FAHRBAHNNEBENFLÄCHEN,
RADWEGEN,  GEHWEGEN  UND  SONSTIGEN
VERKEHRSFLÄCHEN  AUFNEHMEN
======================================

#### Abschnitt 10.31 BITUMINÖSE BEFESTIGUNGEN AUFNEHMEN

**10.31.119 m2 bituminöse Straßenbefestigung, über 18 cm bis 22 cm dick, in Breiten von 0,25 m bis 1,00 m aufbrechen und aufladen. Als Zulage.**
m2  bituminöse Straßenbefestigung,
über 18 cm bis 22 cm dick,
in Breiten von 0,25 m bis 1,00 m
<= Z2 gemäß LAGA,
aufbrechen und  aufladen.

Als Zulage zu der Aushubposition 20.20.100.
Menge: 4,000 m2

**10.31.820 m gerade Abbruchkanten an bituminösen Decken, über 18 cm bis 22 cm dick, herstellen.**
m  gerade Abbruchkanten
an vorhandenen bituminösen Decken,
über 18 cm bis 22 cm dick,
mit Elektro- oder Motorschneidgeräten
scharfkantig herstellen.
Die anfallenden Stoffe aufladen,
zu einer Recyclinganlage bzw. Deponie abfahren
und gemäß Vorbemerkungen entsorgen.
Menge: 5,000 m

#### Abschnitt 10.37 PLATTENAUFNAHME

*Hinweis: Vorbemerkungen** zu 10.37. Stand: März 2023*
Vorbemerkungen**

Die Aufnahme wiederverwendbarer Stoffe und Bauteile
( P l a t t e n
Platten sind
- Platten aus Beton,
- Platten aus Naturstein,
- Klinkerplatten,

wenn bei rechteckigen oder quadratischen Formaten das
Verhältnis größte Länge zu Dicke größer als 4 ist.
Bei sonstigen Formen gilt als größte Länge die Länge des
kleinsten umhüllenden Recktecks)
ist so zu handhaben, dass keine Beschädigung erfolgt.

Der städtische zentrale Betriebshof befindet sich an der
Straße Obere Stahlindustrie 4.
Der städtische Lagerplatz Werne befindet sich an der
Stichstraße Werner Hellweg in Höhe Hs-Nr 415.

Der städtische Lagerplatz ist personell nicht besetzt.
Anlieferungen sind mit einer Woche Vorlauf mit
Herrn Bilican, 0234/910-6832, zeitlich abzustimmen.
Auf dem Lagerplatz steht kein Gerät zum Entladen bereit, der
Auftragnehmer muss selbstständig die Entladung durchführen.
Die hierfür erforderlichen Kunststoffpaletten/Gitterboxen sind
vom Auftragnehmer zu stellen und gehen in das Eigentum des
Auftraggebers über.

**10.37.401 m2 Plattenbelag aufnehmen und seitlich lagern.**
m2  Plattenbelag
aller Art und Größe
einschließlich dem Pflasterbett aus Sand, Splitt
oder Brechsand-Splittgemisch,
aufnehmen, säubern
und innerhalb der Baustelle lagern.
Die nicht wiederverwendbaren Aufbruchstoffe
getrennt aufladen,
zu einer Recyclinganlage bzw. Deponie abfahren
und gemäß Vorbemerkungen entsorgen.
Menge: 65,000 m2

**10.37.404 m2 Plattenbelag einschl. Bettung aufnehmen und entsorgen.**
m2  Plattenbelag
aller Art und Größe
einschließlich dem Pflasterbett aus Sand, Splitt
oder Brechsand-Splittgemisch,
aufnehmen, getrennt aufladen,
zu einer Recyclinganlage bzw. Deponie abfahren
und gemäß Vorbemerkungen entsorgen.
Menge: 17,000 m2

*Hinweis: 40 TRAGSCHICHTEN OHNE BINDEMITTEL, TRAGSCHICHTEN MIT HYDRAULISCHEN BINDEMITTELN UND BETON (BEWEHRT) AUFNEHMEN*
TRAGSCHICHTEN  OHNE  BINDEMITTEL,
TRAGSCHICHTEN  MIT  HYDRAULISCHEN
BINDEMITTELN  UND  BETON  (BEWEHRT)
AUFNEHMEN
====================================

#### Abschnitt 10.41 FROSTSCHUTZSCHICHTEN UND SCHOTTERTRAGSCHICHTEN AUFNEHMEN

**10.41.720 m Schlitz in Frostschutz- und Schottertragschichten, Breite 120 cm, Tiefe bis 40 cm, für das Setzen der Bordsteine und Rinnenflussbahnen herstellen.**
m  Schlitz
in Frostschutz- und Schottertragschichten,
für das Setzen der Bordsteine und Rinnenflussbahnen,
in einer Breite bis 120 cm und einer Tiefe bis 40 cm
herstellen.
Die anfallenden Aufbruchstoffe aufladen,
zu einer Recyclinganlage bzw. Deponie abfahren
und gemäß Vorbemerkungen entsorgen.
Anmerkung**
Es handelt sich hier um mehrere Einzellängen.
Menge: 5,000 m

#### Abschnitt 10.52 BORDSTEINE AUFNEHMEN

**10.52.164 m Bordsteine aller Art und Größe bis zum Profil HB 18*30 einschl. Betonfundament aufnehmen. Als Zulage.**
m  Bordsteine aller Art und Größe
bis zum Profil HB 18*30,
aus Naturstein oder Beton,
in Beton versetzt,
einschließlich Betonfundament aufnehmen
und aufladen.

Als Zulage zu der Aushubposition 20.20.100.
Menge: 5,000 m

### Bereich 20 E R D B E W E G U N G

#### Abschnitt 20.50 PLANUMHERSTELLUNG

*Hinweis: Vorbemerkungen** zu 20.50. Stand: März 2023*
Vorbemerkungen**

Der Auftragnehmer ist verpflichtet, die Fertigstellung
des Planums vor weiterer Überschüttung dem
Auftraggeber anzuzeigen.
Bei Planumsarbeiten werden Einbaugegenstände
nicht abgezogen.
Dafür erfolgt keine Vergütung für durch diese
verursachten Erschwernisse.
Das Herstellen des Planums, entsprechend den
Forderungen der ZTV E-StB sowie dem "Merkblatt
für die Verdichtung des Untergrundes und des Unterbaues
im Straßenbau" Ausgabe 2003, ist in den Leistungen
"Einbau" und "Lösen" der Einbau- bzw. Abtragspositionen enthalten und wird hier nicht besonders
vergütet.
Diese zusätzliche Leistung erfolgt nur, wenn ein
nachträgliches Wiederherstellen des Planums,
z.B. nach Leitungsarbeiten oder Überwintern,
erforderlich ist.

**20.50.200 m2 freigelegtes Schotterplanum profilgemäß abgleichen und verdichten. Ausgleich bis zu +/- 10 cm. Profilgenauigkeit +/- 2 cm.**
m2  freigelegtes Schotterplanum profilgemäß
abgleichen und verdichten.
Der Ausgleich bis zu +/- 10 cm Auf- und Abtrag,
sowie eventuelle Zwischentransporte innerhalb der
Baustelle sind in den Einheitspreis einzukalkulieren.
Profilgenauigkeit +/- 2 cm.
Die nicht wiederverwendbaren Stoffe aufladen,
zu einer Recyclinganlage bzw. Deponie abfahren
und gemäß Vorbemerkungen entsorgen.

Anmerkung*

Fehlendes Schottermaterial wird gesondert vergütet.
Menge: 70,000 m2

### Bereich 40 S C H I C H T E N O H N E B I N D E M I T T E L G E M Ä S S Z T V S O B - S T B

*Hinweis: Vorbemerkungen** zu 40. Stand: März 2023*
Vorbemerkungen**

Die Herstellung von Schichten ohne Bindemittel erfolgt nach
den "Zusätzlichen Technischen Vertragsbedingungen und Richtlinien für den Bau von Schichten ohne Bindemittel im Straßenbau" (ZTV SoB-StB).

Die Lieferung der Baustoffgemische und Böden erfolgt nach
den "Technischen Lieferbedingungen für Baustoffgemische
und Böden zur Herstellung von Schichten ohne Bindemittel im Straßenbau" (TL SoB-StB).

Die Tragfähigkeitswerte EV2 und die erzielten Lagerungsdichten der verdichteten Frostschutzschichten und Tragschichten
sind im erforderlichen Umfang nach Maßgabe
der "Zusätzlichen Technischen Vertragsbedingungen
und Richtlinien für den  Bau von Schichten ohne Bindemittel im Straßenbau" (ZTV SoB-StB) vom Auftragnehmer nachzuweisen.
Die Kosten sind in die Einheitspreise einzukalkulieren.

Beim Einbau von Tragschichten ohne Bindemittel
mit Fertiger kann Tragschichtmaterial
der Körngröße 0/32 mm verwendet werden.

#### Abschnitt 40.24 SCHOTTERTRAGSCHICHTEN AUS NATÜRLICHEN GESTEINSKÖRNUNGEN UNTER ASPHALTSCHICHTEN

*Hinweis: Vorbemerkungen** zu 40.24. Stand: März 2023*
Vorbemerkungen**

Die Gesteinskörnungen für Schottertragschichten
aus Schotter-Splitt-Sand-Gemischen oder
Splitt-Sand-Gemischen nach DIN 18 315  Abschnitt 2.1.1,
bestehen nur aus natürlichen Gesteinskörnungen (Naturstein).

Die Korngrößenverteilung des Baustoffgemisches muss
die Anforderungen der Tabelle 8
der "Technischen Lieferbedingungen für Baustoffgemische
und Böden zur Herstellung von Schichten ohne Bindemittel
im Straßenbau" (TL SoB-StB) erfüllen.

**40.24.920 t Schottermaterial gemäß ZTV SoB-StB liefern und als Schlitzverfüllung einbauen**
t  Schottermaterial gemäß ZTV SoB-StB
aus natürlichen Gesteinskörnungen
Lieferkörnung:  0/45
liefern
und als Schlitzverfüllung
in einer Breite von ca. 0,7 m
in Fahrbahnen und Fahrbahnnebenflächen
einbauen und verdichten.
Menge: 3,000 t

### Bereich 50 D E C K E N H E R S T E L L U N G I N F A H R B A H N E N, F A H R B A H N N E B E N F L Ä C H E N, R A D W E G E N, G E H W E G E N U N D S O N S T I G E N V E R K E H R S F L Ä C H E N

*Hinweis: Vorbemerkungen** zu 50. Stand: März 2023*
Vorbemerkungen**

Die ordnungsgemäße und schadlose Verwertung oder die
gemeinwohlverträgliche Beseitigung der Stoffe und Bauteile
erfolgt gemäß Vorbemerkungen zum Leistungsverzeichnis
A U F B R U C H A R B E I T E N.

Abrechnungshinweis für Lieferpositionen:
Es wird nur so viel Material als Lieferung abgerechnet, wie auch tatsächlich eingebaut wurde.

#### Abschnitt 50.20 REGULIERUNGSARBEITEN

*Hinweis: Vorbemerkungen** zu 50.20. Stand: März 2023*
Vorbemerkungen**

Die Aufnahme der Oberflächenbefestigungen der
Fahrbahnen, Fahrbahnnebenflächen, Radwege,
Gehwege und sonstigen Verkehrsflächen
sowie deren Wiederherstellung wird nach den Positionen
der entsprechenden Untergruppe im Leistungsverzeichnis
abgerechnet, wenn der Positionstext nichts anderes besagt.

Erschwernisse beim Aufbruch im Bereich von Einbauten
sowie evtl. erforderlicher Aushub für die Höhenregulierung
von Einbauten wird nicht besonders vergütet und ist in die
entsprechenden Einheitspreise mit einzurechnen.

Der Anschluß von Hahn-, Hydranten- und Schieberkappen,
Aufsätzen für Straßenabläufe mit Rahmen, runden oder
quadratischen Prüfschachtabdeckungen und Grundwassermessstellenköpfen an Asphalt ist als Fuge gemäß ZTV Asphalt- StB auszubilden.
Das Herstellen dieser Fuge einschl. der Lieferung der
benötigten Materialien wird nicht besonders vergütet und
ist in den Einheitspreis mit einzurechnen.

Anmerkung**
Sofern ein bestimmtes Fabrikat im Leistungsverzeichnis
vorgeschrieben ist, gilt gemäß Vorbemerkungen
grundsätzlich der Zusatz -oder gleichwertiger Art-.

**50.20.112 St vorhandene Hahn-, Hydranten- und Schieberkappen in Seitenstreifen und Gehwegen regulieren. Bis OK Schottertragschicht verfüllen.**
St  vorhandene Hahn-, Hydranten- und
Schieberkappen
in Seitenstreifen und Gehwegen
auf die planmäßige Höhe regulieren.
Hierzu vorhandene Einbauteile ausbauen
und seitlich lagern,
als Auflager einen Kranz
von Mauerziegeln DIN 105-MZ 28 in M 15 oder
eine Betonplatte auf verdichteten Untergrund legen
und die Einbauteile in M 15 profilgemäß
neu setzen.
Anschließend den Arbeitsraum
mit Beton der Betongüte C 20/25 X0
bis Oberkante Schottertragschicht
verfüllen und verdichten.
Die anfallenden Stoffe aufladen,
zu einer Recyclinganlage bzw. Deponie abfahren
und gemäß Vorbemerkungen entsorgen.
Menge: 3,000 St

#### Abschnitt 50.64 PFLASTERDECKEN GEMAESS ZTV P-StB 2000 AUS NATURPFLASTERSTEINEN NACH DIN EN 1342

*Hinweis: Vorbemerkungen** zu OZ 50. 64. 01.07.05 Beim Setzen des Pflasters ist das Liefern und Einbauen ...*
Vorbemerkungen**

Das Herstellen der Pflasterdecken aus Naturpflastersteinen
aller Arten und Größen  (mit Einführung der DIN EN 1342
wurde die DIN 18 502 ersetzt. Die füheren Bezeichnungen
Großpflaster, Kleinpflaster und Mosaikpflaster sind in
der neuen DIN 1342 nicht mehr enthalten) erfolgt nach
den "Zusätzlichen Technischen Vertragsbedingungen und
Richtlinien für den Bau von Pflasterdecken und Plattenbelägen"
Ausgabe 2000 (ZTV P-StB 2000).

Das Verlegen von Naturpflastersteinen in Mörtel
als Bettungsmaterial sowie das Verfugen mit Mörtel erfolgt
nicht nach der ZTV P-StB 2000, da es sich hierbei nicht
um eine Regelbauweise handelt.

Beim Setzen der Naturpflastersteine ist das Liefern und
Einbauen der Pflasterbettung aus einer kornabgestuften,
filterstabilen Edelsplitt / Brechsand-Mischung oder
einer Mörtelmischung,
das Schließen der Fugen mit einem kornabgestuften Edelbrechsand-Splitt-Gemisch oder einem kornabgestuften
Brechsand-Splitt-Gemisch oder einer Mörtelmischung,
das Sortieren der Steine nach Erfordernis und das
Auswechseln der beim Verdichten und Rammen
zersprungenen Steine in dem Einheitspreis eingerechnet.
Anfallender Bruch wird gemäß Vorbemerkungen entsorgt.

Bei Anschlüssen und Rundungen oder zum Ausfüllen von
Zwickelflächen dürfen geschlagene Naturpflastersteine
nur verwendet werden, wenn die verbleibende kürzere
Seite mindestens der Hälfte der größten Kantenlänge des
ungeschlagenen Steines entspricht.

**50.64.552 m2 Pflasterflächen aus Naturpflastersteinen der Größe 90/90/90 mm, gemäß DIN EN 1342, als Ausgleichsstreifen um Einbauten bzw. als Einfassung der Installationseinbauten in Stein Tec Bettungsmörtel verlegen. Die Naturpflastersteinlieferung erfolgt gesondert.**
m2  Pflasterflächen aus Naturpflastersteinen
der Größe 90/90/90 mm,
gemäß DIN EN 1342,
(frühere Bezeichnung: Kleinpflastersteine
der Größe 1 bis 3 gemäß DIN 18 502)
in Anlehnung an DIN 18 318 und ZTV P-StB 2000
als Ausgleichsstreifen um Einbauten bzw.
als Einfassung der Installationseinbauten
im Verband nach Angabe des Auftraggebers
bzw. nach Verlegeplan / Detailzeichnung
profilgemäß in eine 6 cm dicke Pflasterbettung
aus wasserdurchlässigem Trockenmörtel,
Stein Tec BM 04 -oder gleichwertiger Art- ,
-nach dem Abrammen gemessennach Verlegeplan höhengerecht und hammerfest
aus der Bettung heraus versetzen.
Das Setzmaß muss eine 25%ige Verdichtung der
Bettung zulassen.
Das Verlegen der Naturpflastersteine auf einem
abgezogenen Mörtelbett und das nachträgliche
Abrütteln mit Verdichtungsgeräten ist nicht statthaft.
Die Fugen -hier Fugenbreite 5 mm  + 1 / - 1 mm
zwingend vorgeschiebensind bis zur Verfugung offen zu halten,
Fugenvorfüllungen sind unzulässig!
Die verbleibende Fugentiefe am Folgetag,
spätestens nach ca. 48 Stunden,
mit hochfließfähigen, hydraulisch bindenden
Spezialfugenmörtel Stein Tec HD 02
-oder gleichwertiger Art-,
nach Herstellervorschrift einschlämmen und
anschließend mit scharfem Sand von den
anhaftenden Mörtelresten gründlich säubern.

Unsachgemäß behandelte Flächen, die nach dem Einschlämmen und Reinigen Mörtelverunreinigungen aufweisen, werden nicht abgenommen. Arbeitsabschnitte sind mit Anschlussflächen zu verzahnen, indem zwischen Fugenverguss und Bettung eine Überlappung von ca. 1,50 m hergestellt wird.
Anmerkung**
Die Lieferung der Naturpflastersteine erfolgt
gesondert.

Während der Bauausführung wird der Auftraggeber
ständig Kontrollprüfungen hinsichtlich
  - Maßtoleranz der Steine
  - Fugenbreite und
  - Fugenbild
durchführen.
Die gemäß Ausführungsplanung vorgeschriebenen
Maße sind verbindlich und werden gewährleistet.

Bettungsmörtel:

Gewählter Hersteller:

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-vom Bieter einzutragen-

Gewähltes / r Produkt / Typ

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-vom Bieter einzutragen-

(Ohne ausdrückliche Materialangabe des Bieters
gilt das als Qualitätsfixierung aufgeführte Fabrikat
als angeboten.
Es ist nur ein Produkt zu benennen.
Mehrfachnennungen führen zum Ausschluss).

Fugenmörtel:

Gewählter Hersteller:

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-vom Bieter einzutragen-

Gewähltes / r Produkt / Typ

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-vom Bieter einzutragen-

(Ohne ausdrückliche Materialangabe des Bieters
gilt das als Qualitätsfixierung aufgeführte Fabrikat
als angeboten.
Es ist nur ein Produkt zu benennen.
Mehrfachnennungen führen zum Ausschluss).
Menge: 1,000 m2

**50.64.562 m2 Pflasterflächen aus Naturpflastersteinen der Größe 90/90/90 mm, gemäß DIN EN 1342, als Randstreifen / Ausgleichsstreifen entlang vorhandener Gebäude in Stein Tec Bettungsmörtel verlegen. Die Naturpflastersteinlieferung erfolgt gesondert.**
m2  Pflasterflächen aus Naturpflastersteinen
der Größe 90/90/90 mm,
gemäß DIN EN 1342,
(frühere Bezeichnung: Kleinpflastersteine
der Größe 1 bis 3 gemäß DIN 18 502)
in Anlehnung an DIN 18 318 und ZTV P-StB 2000
als Randstreifen / Ausgleichsstreifen
entlang vorhandener Gebäude
im Verband nach Angabe des Auftraggebers
bzw. nach Verlegeplan / Detailzeichnung
profilgemäß in eine 6 cm dicke Pflasterbettung
aus wasserdurchlässigem Trockenmörtel,
Stein Tec BM 04 -oder gleichwertiger Art- ,
-nach dem Abrammen gemessennach Verlegeplan höhengerecht und hammerfest
aus der Bettung heraus versetzen.
Das Setzmaß muss eine 25%ige Verdichtung der
Bettung zulassen.
Das Verlegen der Naturpflastersteine auf einem
abgezogenen Mörtelbett und das nachträgliche
Abrütteln mit Verdichtungsgeräten ist nicht statthaft.
Die Fugen -hier Fugenbreite 5 mm  + 1 / - 1 mm
zwingend vorgeschiebensind bis zur Verfugung offen zu halten,
Fugenvorfüllungen sind unzulässig!
Die verbleibende Fugentiefe am Folgetag,
spätestens nach ca. 48 Stunden,
mit hochfließfähigen, hydraulisch bindenden
Spezialfugenmörtel Stein Tec HD 02
-oder gleichwertiger Art-,
nach Herstellervorschrift einschlämmen und
anschließend mit scharfem Sand von den
anhaftenden Mörtelresten gründlich säubern.

Unsachgemäß behandelte Flächen, die nach dem Einschlämmen und Reinigen Mörtelverunreinigungen aufweisen, werden nicht abgenommen. Arbeitsabschnitte sind mit Anschlussflächen zu verzahnen, indem zwischen Fugenverguss und Bettung eine Überlappung von ca. 1,50 m hergestellt wird.
Anmerkung**
Die Lieferung der Naturpflastersteine erfolgt
gesondert.

Während der Bauausführung wird der Auftraggeber
ständig Kontrollprüfungen hinsichtlich
  - Maßtoleranz der Steine
  - Fugenbreite und
  - Fugenbild
durchführen.
Die gemäß Ausführungsplanung vorgeschriebenen
Maße sind verbindlich und werden gewährleistet.

Bettungsmörtel:

Gewählter Hersteller:

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-vom Bieter einzutragen-

Gewähltes / r Produkt / Typ

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-vom Bieter einzutragen-

(Ohne ausdrückliche Materialangabe des Bieters
gilt das als Qualitätsfixierung aufgeführte Fabrikat
als angeboten.
Es ist nur ein Produkt zu benennen.
Mehrfachnennungen führen zum Ausschluss).

Fugenmörtel:

Gewählter Hersteller:

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-vom Bieter einzutragen-

Gewähltes / r Produkt / Typ

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-vom Bieter einzutragen-

(Ohne ausdrückliche Materialangabe des Bieters
gilt das als Qualitätsfixierung aufgeführte Fabrikat
als angeboten.
Es ist nur ein Produkt zu benennen.
Mehrfachnennungen führen zum Ausschluss).
Menge: 1,000 m2

**50.64.852 m2 Natursteine aus Granit gemäß DIN EN 1342, Maße L/B/H 90/90/90 mm, hellgrau, gegattert, wassergestrahlt, französischer Herkunft, -Tarn St. Remyliefern.**
m2  Natursteine aus Granit
gemäß DIN EN 1342,
Maße  L/B/H  90/90/90 mm,
Natursteinoberfläche
Tarn-Granit,
französischer Herkunft, -Tarn  St. Remy-
Farbton:  hellgrau,
gegattert, wassergestrahlt,
Dickenabweichung  T2
Maßtoleranzen  +/- 10 mm
Widerstandsfähigkeit
gegen Frost-Tau-Wechsel  F1
liefern.
Die Steine werden in Reihen verlegt.
Anmerkung**
Die Natursteine müssen farblich zu den hellgrauen
Natursteinplatten passen.
Mustersteine können beim Tiefbauamt besichtigt
werden.
Menge: 1,000 m2

**50.64.862 m2 Natursteine aus Basalt gemäß DIN EN 1342, Maße L/B/H 90/90/90 mm, basaltanthrazit, Natursteinoberfläche Nero Chang geflammt, liefern.**
m2  Natursteine aus Basalt
gemäß DIN EN 1342,
Maße  L/B/H  90/90/90 mm,
Natursteinoberfläche
Nero Chang geflammt,
-z.B. "Alfs"  Lieferant für Natursteinprodukte-, -
Farbton:  basaltanthrazit,
Dickenabweichung  T2
Maßtoleranzen  +/- 10 mm
Widerstandsfähigkeit
gegen Frost-Tau-Wechsel  F1
liefern.
Die Steine werden in Reihen verlegt.
Anmerkung**
Die Natursteine müssen farblich zu den basaltanthrazitfarbigen Betonplatten passen.
Mustersteine können beim Tiefbauamt besichtigt
werden.
Menge: 1,000 m2

#### Abschnitt 50.73 PFLASTERDECKEN GEMÄSS ZTV Pflaster-StB HIER: ORIENTIERUNGSPFLASTER

*Hinweis: Vorbemerkungen** zu 50.73. Stand: März 2023*
Vorbemerkungen**

Das Herstellen der Pflasterdecken aus Betonpflaster erfolgt
nach den "Zusätzlichen Technischen Vertragsbedingungen und
Richtlinien zur Herstellung von Pflasterdecken, Plattenbelägen und Einfassungen".

Die Lieferung des Betonpflasters und der Bettungs- und Fugenmaterialien muss den "Technischen Lieferbedingungen für Bauprodukte zur Herstellung von Pflasterdecken, Plattenbelägen und Einfassungen" (TL Pflaster-StB) entsprechen.

Bodenindikatoren im öffentlichen Verkehrsraum sind
nach der DIN 32 984 zu verlegen.

Beim Verlegen des Betonpflasters
ist das Liefern und Einbauen der Pflasterbettung aus einem
kornabgestuften, filterstabilen Edelbrechsand-Splittgemisch
oder einer Mörtelmischung,
das Schließen der Fugen mit einem kornabgestuften
Edelbrechsand-Splittgemisch oder Edelbrechsand
oder einer Mörtelmischung,
das Sortieren der Steine nach Erfordernis und das
Auswechseln der beim Verdichten und Einrütteln
zersprungenen Steine in dem Einheitspreis eingerechnet.
Anfallender Pflasterbruch wird gemäß Vorbemerkungen
entsorgt.

Bei Anschlüssen und Kurvenausbildungen oder zum Ausfüllen
von Restflächen / Zwickelflächen dürfen geschnittene Betonpflastersteine nur verwendet werden, wenn die verbleibende
kürzere Seite mindestens der Hälfte der grössten Kantenlänge
des ungeschnittenen Steines entspricht.
Kein Passstück darf kleiner als der halbe Normalstein sein.
Winkel unter 45° sind bei Passstücken nicht zulässig.

Die Anzahl der Passstücke ist auf ein Mindestmaß zu
beschränken.

Das teilweise Ausfüllen von Restflächen / Zwickelflächen
mit klein- oder mosaikformatigen Naturpflastersteinen
zur Anpassung ist in befahrbaren Verkehrsflächen nicht zulässig.

Pflasteranschlüsse an vorhandene Befestigungen
  Pflasterschnitt oder Auszwickeln von Restflächen / Zwickelflächen mit mosaikformatigem Naturpflastersteinen

Im Bereich der Anschlüsse an Grundstücksgrenzen und
vorhandenen Befestigungen sowie bei Kurvenausbildungen
in Straßeneinmündungen usw. wird das passgenaue Schneiden
und Einarbeiten / Verlegen von Betonpflaster an den
Anschlüssen ( Kanten und Einfassungen ) nach der Länge
der Fugen zwischen Belag und Kante oder Einfassung vergütet.

In der befestigten Betonpflasterfläche liegende oder in sie
hineinragende Restflächen / Zwickelflächen bis einschließlich
1,0 m2 Einzelgröße werden bei der Abrechnung übermessen
(vgl. u.a. DIN 18 318 Abs. 5.7).

Restflächen / Zwickelflächen über 1,0 m2 Einzelgröße werden
abgezogen; wenn sie in verschiedenen Befestigungsarten liegen, werden sie anteilig abgezogen (vgl. u.a. DIN 18 318
Abs. 5.8).

Alternativ zum passgenauen Pflasterschnitt ist es dem Auftragnehmer freigestellt, das Betonpflaster bei Anschlüssen an
vorhandenen Befestigungen in Kurven teilweise zu schneiden
und Restflächen / Zwickelflächen mit mosaikformatigen Naturpflastersteinen -in Mörtel verlegt- auszuzwickeln.

Unabhängig von der vom Auftragnehmer gewählten
Ausführungsart, Pflasterschnitt und / oder Auszwickeln von Restflächen mit mosaikformatigen Naturpflastersteinen
-in Mörtel verlegt-, wird dem Auftragnehmer, für teilweisen Pflasterschnitt und daran unmittelbar anschließende gepflasterte Zwickelflächen unter 0,5 m2 Einzelgröße, nur der entsprechend notwendige Pflasterschnitt nach der durchlaufenden Länge der Fuge zwischen Pflasterbelag und Kante oder Einfassung aufgemessen und vergütet.

Zwickelflächen mit einer Einzelgröße von 0,5 m2 bis
einschließlich 1,0 m2 werden unter der entsprechenden Position im Leistungsverzeichnis als Zulage zur Betonpflasterverlegung gesondert vergütet, wenn dem Auftragnehmer kein Pflasterschnitt aufgemessen und vergütet wurde und der Auftraggeber diese Arbeiten besonders angeordnet hat.

Pflasteranschlüsse an vorhandene Einbauten / Aussparungen
  Pflasterschnitt und Pflasterverlegung an Einbauten oder
Umpflastern/Auszwickeln von vorhandenen Einbauten oder  Ausfüllen/Auszwickeln von Aussparungen mit mosaikformatigem Naturpflastersteinen

Im Bereich der Anschlüsse an vorhandene Einbauten sowie bei
Aussparungen ( z.B. Schächte, Hydranten, Kappen, Maste,
Pfosten, Stufen, Lichtschächte usw. bis 1,0 m2 Einzelgröße )
ist das passgenaue Schneiden und Einarbeiten / Verlegen von
Betonpflaster an den Einbauten und den Aussparungen in die
Verlegeposition einzurechnen.

In der befestigten Betonpflasterfläche liegende oder in sie
hineinragende Einbauten oder Aussparungen bis einschließlich
1,0 m2 Einzelgröße werden bei der Abrechnung übermessen
(vgl. u.a. DIN 18 318 Abs. 5.7).

Aussparungen oder Einbauten über 1,0 m2 Einzelgröße werden
abgezogen; wenn sie in verschiedenen Befestigungsarten liegen, werden sie anteilig abgezogen (vgl. u.a. DIN 18 318
Abs. 5.8).

Zwickelflächen / Restflächen unter 0,5 m2 Einzelgröße
Alternativ zum passgenauen Pflasterschnitt und Einarbeiten
des Betonpflasters kann der Auftraggeber anordnen, dass Zwickelflächen / Restflächen um Einbauten sowie bei
Aussparungen unter 0,5 m2 Einzelgröße mit mosaikformatigen Naturpflastersteinen -in Mörtel verlegt-, ausgezwickelt werden müssen.

Hierzu ist das zu verlegende Betonpflaster an den Einbauten
sowie bei den Aussparungen entsprechend dem Rastermaß
des Pflasters auszusparen und die sich ergebenden Anschlussflächen sind mit mosaikformatigen Naturpflastersteinen
-in Mörtel verlegt- auszuzwickeln.
Die Kosten für das Auszwickeln von Restflächen / Ausfüllen von
Aussparungen unter 0,5 m2 Einzelgröße werden als Zulage zur
Verlegeposition besonders vergütet.

Abrechnungseinheit von Einzelflächen:
Einzelfläche unter 0,5 m2 Einzelgröße  =  1  St  (Stück)

Zwickelflächen / Restflächen von 0,5 m2 bis 1,0 m2 Einzelgröße
In der befestigten Betonpflasterfläche liegende oder in sie
hineinragende Zwickelflächen / Restflächen um Einbauten
sowie bei Aussparungen mit einer Einzelgröße von 0,5 m2 bis
einschließlich 1,0 m2 werden unter der entsprechenden Position
im Leistungsverzeichnis als Zulage zur Betonpflasterverlegung
gesondert vergütet, wenn dem Auftragnehmer kein
Pflasterschnitt aufgemessen und vergütet wurde und der
Auftraggeber diese Arbeiten besonders angeordnet hat.

Abrechnungseinheit von Einzelflächen:
Einzelfläche von 0,5 m2 bis 1,0 m2 Einzelgröße =  m2  (Fläche)

Anmerkung**
Sofern ein bestimmtes Fabrikat im Leistungsverzeichnis
vorgeschrieben ist, gilt gemäß Vorbemerkungen
grundsätzlich der Zusatz -oder gleichwertiger Art-.

*Hinweis: Ausführungsbeschreibung zu Position 50.73.200.*** Stand: März 2023*
***Ausführungsbeschreibung zu Position 50.73.200.***

Gebrauchseigenschaften der Pflasterflächen

1.)  Gehwege

Gemäß RStO handelt es sich bei diesen Pflasterflächen
um Gehwegflächen sowie sonstige Verkehrsflächen
(siehe Leistungsbeschreibung und Planunterlagen).

Die Pflasterflächen werden aus:
Rippenplatten 300/300/140 mm, weiß,

Betonpflaster mit Noppen 300/300/140 mm, weiß,
 hergestellt.

Das Betonpflaster muss  entsprechend  der genehmigten Ausführungsplanung verlegt werden.

Das Rastermaß der Verlegebreite, entsprechend der
Herstellerangabe, muss zwingend eingehalten werden.

**50.73.209 m2 Orientierungspflaster (/-platten), 140 mm dick, verlegen. In Rad- und Gehwegen oder sonstigen Verkehrsflächen. Bettung aus Edelbrechsand-Splitt-Gemisch.**
m2  Pflasterdecke aus Orientierungspflaster (/-platten)
gemäß DIN EN 1338 bzw. DIN EN 1339,
140 mm dick,
in Rad- und Gehwegen sowie sonstigen
Verkehrsflächen
als Orientierungshilfe für Sehbehinderte und Blinde,
gemäß ZTV Pflaster-StB
im Verband nach Angabe des Auftraggebers
profilgemäß auf eine 4 cm dicke Pflasterbettung
aus einem kornabgestuften, filterstabilen
Edelbrechsand-Splitt-Gemisch 0/5 mm
aus Basalt oder Diabas oder Grauwacke
-im verdichteten Zustand gemessenfachgerecht verlegen
und mit einem Plattenrüttler
bis zur Standfestigkeit einrütteln.
Die Fugen -hier: Fugenbreite = 4 mm  +1/-1 mm
zwingend vorgeschrieben-
mit Edelbrechsand 0/2 mm
aus Basalt oder Diabas oder Grauwacke
vor dem Abrütteln vollständig und kontinuierlich
mit dem Fortschreiten des Verlegens füllen.
Dazu das Fugenmaterial auf das Pflaster aufbringen
und in die Fugen sorgfältig einfegen.
Zur Vermeidung von Fleckenbildung durch überschüssiges Fugenmaterial beim Abrütteln ist die
trockene Pflasterfläche vollkommen sauber
abzukehren.
Das Abrütteln muss mit einem geeigneten Plattenrüttler beginnend vom Rand zur Mitte hin erfolgen.
Bei farbigen und strukturierten Pflastern ist der
Rüttler mit einer Plattengleitvorrichtung zu versehen.
Nach dem Abrütteln ist das Einfegen und
abschließende Einschlämmen der Fugen bis
zum völligen Fugenschluss zu wiederholen.
Die fertigen Flächen sorgfältig abkehren und
säubern.
Anmerkung**
Die Lieferung der Steine erfolgt gesondert.
Menge: 35,000 m2

**50.73.339 m2 Rippenplatten, 300/300/140 mm, Farbe weiß, liefern.**
m2  Rippenplatten
gemäß DIN 1338,
300/300/140 mm,
WitterungswiderstandD
AbriebwiderstandI
WinkligkeitK
Oberseite mit 6 Rippen und
50 mm Achsmaß,
mit angeformten Abstandhaltern,
Farbe weiß,
mit Fase,
liefern.
Menge: 30,000 m²

**50.73.359 m2 Orientierungspflaster mit Noppen, gefast, 300/300/140 mm, Farbe weiß, liefern.**
m2  Orientierungspflaster mit Noppen
(Noppenpflaster),
Noppenreihen diagonal,
kugelförmige Noppen,
gemäß DIN EN 1338,
300/300/140 mm,
WitterungswiderstandD
AbriebwiderstandI
WinkligkeitK
unter Verwendung von weißen Zuschlägen /
Dyckerhoff-Weiß-Zementvorsatz,
mit Fase und Abstandhalter,
Farbe weiß,
liefern.
Menge: 5,000 m2

**50.73.909 m sichtbaren, scharfen Pflasterschnitt bei Anschlüssen aus Betonpflaster (/-platten), 140 mm dick, herstellen.**
m  sichtbaren, scharfen Pflasterschnitt
bei Anschlüssen aus Betonpflaster (/-platten),
140 mm dick,
mit Elektro- oder Motorschneidgeräten herstellen.
Diese Arbeit wird vergütet, wenn auf Anordnung des
Auftraggebers größere Mengen Passstücke innerhalb der Pflasterfläche geschnitten werden müssen.
Aufgemessen werden die tatsächlich hergestellten
Schnittlängen.
Das Schneiden des Pflasters an Einbauten
(z.B. Schächte, Schieberkappen und Masten
bis 1 m2  Einzelgröße) ist in die Verlegeposition
eingerechnet.
Die nicht wiederverwendbaren Stoffe aufladen,
zu einer Recyclinganlage bzw. Deponie abfahren
und gemäß Vorbemerkungen entsorgen.
Anmerkung**
Die verbleibende kürzere Seite muss mindestens
der Hälfte der größten Kantenlänge des
ungeschnittenen Steines entsprechen.
Menge: 1,000 m

*Hinweis: PLATTENBELAEGE =================*

#### Abschnitt 50.83 PFLASTERPLATTENBELÄGE GEMÄSS DIN EN 1339

*Hinweis: Vorbemerkungen** zu 50.83. Stand: März 2023*
Vorbemerkungen**

Das Herstellen der Flächenbeläge aus Betonpflasterplatten erfolgt nach den "Zusätzlichen Technischen Vertragsbedingungen und Richtlinien zur Herstellung von Pflasterdecken, Plattenbelägen und Einfassungen" (ZTV Pflaster-StB).

Die Lieferung der der Bettungs- und Fugenmaterialien muss
den "Technischen Lieferbedingungen für Bauprodukte zur Herstellung von Pflasterdecken, Plattenbelägen und Einfassungen" (TL Pflaster-StB) entsprechen.

Bodenindikatoren im öffentlichen Verkehrsraum sind
nach der DIN 32 984 zu verlegen.

Das Verlegen von Betonpflasterplatten in Mörtel als Bettungsmaterial sowie das Verfugen mit Mörtel erfolgt nicht nach der ZTV Pflaster-StB, da es sich hierbei nicht um eine Regelbauweise handelt.

Die Betonpflasterplatten sind planeben und ausgerichtet zu verlegen.
Beim Verlegen der Betonpflasterplatten ist das Liefern und Einbauen der Pflasterplattenbettung aus einem kornabgestuften, filterstabilen Edelsplitt / Brechsand-Gemisch,
das Schließen der Fugen mit einem kornabgestuften Edelsplitt /
Brechsand-Gemisch, das Sortieren der Pflasterplatten nach
Erfordernis und das Auswechseln der beim Verdichten und
Einrütteln beschädigten Platten in dem Einheitspreis eingerechnet.
Die Längsfugen sind an den Hauskanten 1 cm breit mit
Zementmörtel M 15, 3 cm tief auszufugen.
Abgerechnet wird nach verlegter Fläche.
Die Fugen bleiben unberücksichtigt.
Anfallender Pflasterplattenbruch wird gemäß Vorbemerkungen
entsorgt.

Bei Anschlüssen und Kurvenausbildungen oder zum Ausfüllen
von Restflächen / Zwickelflächen dürfen geschnittene Pflaster- platten
nur verwendet werden, wenn die verbleibende kürzere Seite
mindestens der Hälfte der grössten Kantenlänge der
ungeschnittenen Platte entspricht.
Kein Passstück darf kleiner als die halbe Normalplatte sein.
Winkel unter 45° sind bei Passstücken nicht zulässig.

Die Anzahl der Passstücke ist auf ein Mindestmaß zu
beschränken.

Das teilweise Ausfüllen von Restflächen / Zwickelflächen mit
klein- oder mosaikformatigen Naturpflastersteinen zur Anpassung ist nicht zulässig.

Pflasterplattenanschlüsse an vorhandene Befestigungen

Im Bereich der Anschlüsse an Grundstücksgrenzen und
vorhandenen Befestigungen sowie bei Kurvenausbildungen
in Straßeneinmündungen usw. wird das passgenaue Schneiden
und Einarbeiten / Verlegen von Pflasterplatten an den
Anschlüssen ( Kanten und Einfassungen ) nach der Länge der
Fugen zwischen Belag und Kante oder Einfassung vergütet.

In der befestigten Betonplattenfläche liegende oder in sie
hineinragende Restflächen / Zwickelflächen bis einschließlich
1,0 m2 Einzelgröße werden bei der Abrechnung übermessen
(vgl. u.a. DIN 18 318 Abs. 5.7).

Restflächen / Zwickelflächen über 1,0 m2 Einzelgröße werden
abgezogen; wenn sie in verschiedenen Befestigungsarten
liegen, werden sie anteilig abgezogen
(vgl. u.a. DIN 18 318 Abs. 5.8).

Zwickelflächen mit einer Einzelgröße bis einschließlich 1,0 m2
werden unter der entsprechenden Position im Leistungsverzeichnis als Zulage zur Pflasterplattenverlegung
gesondert vergütet, wenn der Auftraggeber diese Arbeiten
besonders angeordnet hat.

Pflasterplattenanschlüsse an vorhandene Einbauten / Aussparungen

Im Bereich der Anschlüsse an vorhandene Einbauten sowie bei
Aussparungen ( z.B. Schächte, Hydranten, Kappen, Maste,
Pfosten, Stufen, Lichtschächte usw. bis 1,0 m2 Einzelgröße )
wird das passgenaue Schneiden und Einarbeiten / Verlegen von
Pflasterplatten an den Einbauten und den Aussparungen
besonders vergütet.

In der befestigten Pflasterplattenfläche liegende oder in sie
hineinragende Einbauten oder Aussparungen bis einschließlich
1,0 m2 Einzelgröße werden bei der Abrechnung übermessen
(vgl. u.a. DIN 18 318 Abs. 5.7).

Aussparungen oder Einbauten über 1,0 m2 Einzelgröße werden
abgezogen; wenn sie in verschiedenen Befestigungsarten
liegen, werden sie anteilig abgezogen
(vgl. u.a. DIN 18 318 Abs. 5.8).

Die zu verlegenden Pflasterplatten sind an den Einbauten
sowie bei den Aussparungen entsprechend dem Rastermaß
der Pflasterplatten bzw. gemäß Detailplanung auszusparen und die sich daraus ergebenen Anschlussflächen sind mit Platten bzw. einem Pflaster nach Angabe des Auftraggebers  auszuzwickeln.

Die Kosten für das Auszwickeln von Restflächen / Ausfüllen von
Aussparungen bis 1,0 m2 Einzelgröße werden als Zulage zur
Verlegeposition besonders vergütet.

Abrechnungseinheit von Einzelflächen:
Einzelfläche unter 0,5 m2 Einzelgröße  =  0,5 m2  (Fläche)
Einzelfläche von 0,5 m2 bis 1,0 m2 Einzelgröße  =  m2  (Fläche)

Anmerkung**
Sofern ein bestimmtes Fabrikat im Leistungsverzeichnis
vorgeschrieben ist, gilt gemäß Vorbemerkungen
grundsätzlich der Zusatz -oder gleichwertiger Art-.

**50.83.109 m2 Betonpflasterplatten, 140 mm dick, aufnehmen u. neu verlegen. Bettung aus Sand oder Splitt oder Brechsand-Splitt-Gemisch oder Edelbrechsand-Splitt-Gemisch.**
m2  Pflasterflächen aus Betonpflasterplatten
gemäß  DIN EN 1339,
140 mm dick,
in Fahrbahnen, Fahrbahnnebenflächen,
Parkstreifen und Gehwegüberfahrten sowie in Rad-
und Gehwegen oder sonstigen Verkehrsflächen
aufnehmen,
gemäß ZTV Pflaster-StB profilgemäß
auf eine 4 cm dicke Pflasterbettung aus aus einem kornabgestuften, filterstabilen
Basalt-Edelsplitt / Brechsand-Gemisch
der Körnung 0/8 mm,
-im verdichteten Zustand gemessen-
bis zu +5/-10 cm Höhenänderung
nach Angabe des Auftraggebers
fachgerecht neu verlegen
und mit einem Plattenrüttler
bis zur Standfestigkeit einrütteln.
Beim Umlegen des Betonpflasters ist:
  das Auflockern der Pflasterbettung aus Sand
oder Splitt oder Brechsand-Splitt-Gemisch
oder Edelbrechsand-Splitt-Gemisch,
das Einbringen des erforderlichen Sandes
oder Splittes oder Brechsand-Splitt-Gemisches
oder Edelbrechsand-Splitt-Gemisches
bzw. das Auskoffern des zu hoch liegenden
Unterbaues,
das Aussortieren und Reinigen der Steine und
das Liefern des fehlenden Bettungsmaterials,
- (als fehlendes Bettungsmaterial wird
nur ein kornabgestuftes, filterstabiles
Edelbrechsand-Splitt-Gemisch 0/5 mm
aus Basalt oder Diabas oder Grauwacke verwendet)
in dem Einheitspreis eingerechnet.
Die Fugen -hier: Fugenbreite = 7 mm  +1/-1 mm
zwingend vorgeschriebenin Fahrbahnen, Fahrbahnnebenflächen,
Parkstreifen und Gehwegüberfahrten
mit einem kornabgestuften
mit einem kornabgestuften Basalt-Edelsplitt /
Brechsand-Gemisch der Körnung 0/5 mm,

oder in Rad- und Gehwegen oder sonstigen
Verkehrsflächen mit Edelbrechsand 0/5 mm
aus Basalt oder Diabas
vor dem Abrütteln vollständig und kontinuierlich
mit dem Fortschreiten des Verlegens füllen.
Dazu das Fugenmaterial auf das Pflaster aufbringen
und in die Fugen sorgfältig einfegen.
Zur Vermeidung von Fleckenbildung durch überschüssiges Fugenmaterial beim Abrütteln ist die
trockene Pflasterfläche vollkommen sauber
abzukehren.
Das Abrütteln muss mit einem geeigneten Plattenrüttler beginnend vom Rand zur Mitte hin erfolgen.
Bei farbigen und strukturierten Pflastern ist der
Rüttler mit einer Plattengleitvorrichtung zu versehen.
Nach dem Abrütteln ist das Einfegen und
abschließende Einschlämmen der Fugen bis
zum völligen Fugenschluss zu wiederholen.
Die fertigen Flächen sorgfältig abkehren und
säubern.
Die anfallenden Aufbruchstoffe aufladen,
zu einer Recyclinganlage bzw. Deponie abfahren
und gemäß Vorbemerkungen entsorgen.
Anmerkung**
Kaputte Platten können durch die vorher aufgenommen Platten ausgetauscht werden.
Menge: 30,000 m2

**50.83.214 m2 Betonpflasterplatten 600/300/140 mm, verlegen. In Fahrbahnen und Fahrbahnnebenflächen. Bettung aus Edelbrechsand-Splitt-Gemisch.**
m2  Flächenbelag aus Betonpflasterplatten
mit einer geschliffenen und samtierten Oberfläche
gemäß DIN EN 1339,
Plattengröße für Rastermaß -einschließlich
der Abstandhalter und Fugenanteil-,
600/300/140 mm,
in Fahrbahnen, Fahrbahnnebenflächen,
Parkstreifen und Gehwegüberfahrten,
gemäß ZTV Pflaster-StB
im Verband nach Angabe des Auftraggebers
profilgemäß auf einer 4 cm dicken Plattenbettung,
aus einem kornabgestuften, filterstabilen
Basalt-Edelsplitt / Brechsand-Gemisch
der Körnung 0/8 mm,
-im verdichteten Zustand gemessennach Verlegeplan
mit einem Vakuumhebegerät bzw. Mini-Vakuumhebegerät
fachgerecht verlegen bzw. versetzen und
mit einem Plattenrüttler bis zur Standfestigkeit
einrütteln.
Das vollflächige Verlegen der Betonpflasterplatten mit
einer geschliffenen und samtierten Oberfläche
erfolgt so sorgfältig, dass Beschädigungen an
den Betonpflasterplatten ausgeschlossen sind
(Rücken der Steine mittles Richteisen).
Die Fugen -hier: Fugenbreite = 7 mm +1/-1 mm
zwingend vorgeschrieben-
mit einem kornabgestuften Basalt-Edelsplitt /
Brechsand-Gemisch der Körnung 0/5 mm,
vor dem Abrütteln vollständig und kontinuierlich
mit dem Fortschreiten des Verlegens füllen.
Dazu das vorgetrocknete Fugenmaterial auf die
Pflasterplattenfläche aufbringen und in die Fugen
sorgfältig einfegen.
Zur Vermeidung von Fleckenbildung durch überschüssiges Fugenmaterial beim Abrütteln ist die
trockene Pflasterplattenfläche vollkommen sauber
abzukehren.
Das Abrütteln muss mit einem geeigneten Plattenrüttler beginnend vom Rand zur Mitte hin erfolgen.
Der Rüttler ist mit einer Plattengleitvorrichtung
(Vulkolan-Matte) zu versehen.
Nach dem Abrütteln ist das Einfegen und
abschließende Einschlämmen der Fugen bis
zum völligen Fugenschluss zu wiederholen.
Die fertigen Flächen sorgfältig abkehren und
säubern.
Anmerkung**
Die Pflasterplatten mit einer
Natursteinoberfläche wurden vorher ausgebaut
und seitlich gelagert.

Während der Bauausführung wird der Auftraggeber
ständig Kontrollprüfungen hinsichtlich
  - Maßtoleranz der Steine
  - Fugenbreite und
  - Fugenbild
durchführen.
Die gemäß Ausführungsplanung vorgeschriebenen
Maße sind verbindlich und werden gewährleistet.
Menge: 17,000 m2

**50.83.914 m sichtbaren, scharfen Plattenschnitt bei Anschlüssen aus Pflasterplatten 140 mm dick, herstellen.**
m  sichtbaren, scharfen Plattenschnitt
bei Anschlüssen aus Betonpflasterplatten
140 mm dick,
mit Elektro- oder Motorschneidgeräten herstellen.
Diese Arbeit wird vergütet, wenn auf Anordnung
des Auftraggebers Passstücke innerhalb der Plattenfläche geschnitten werden müssen.
Aufgemessen werden die tatsächlich hergestellten
Schnittlängen.
Die nicht wiederverwendbaren Stoffe aufladen,
zu einer Recyclinganlage bzw. Deponie abfahren
und gemäß Vorbemerkungen entsorgen.
Anmerkung**
Die verbleibende kürzere Seite muss mindestens
der Hälfte der größten Kantenlänge der
ungeschnittenen Platte entsprechen.
Menge: 2,000 m

**50.83.954 St Kernbohrungen, Durchmesser 150 bzw. 220 mm, in Betonplatten, 14 cm dick, für Hahn-, Hydranten- und Schieberkappen herstellen.**
St  Kernbohrungen,
Durchmesser 150 bzw. 220 mm,
in Betonplatten,
14 cm dick,
für Hahn-, Hydranten- und Schieberkappen
passgenau
herstellen.
Die anfallenden Stoffe getrennt aufladen,
zu einer Recyclinganlage bzw. Deponie abfahren
und gemäß Vorbemerkungen entsorgen.
Menge: 1,000 St

#### Abschnitt 50.85 PLATTENBELÄGE AUS MEHRSCHICHT-PLATTEN GEMÄSS ZTV Pflaster-StB

*Hinweis: Vorbemerkungen** zu 50.85. Stand: März 2023*
Vorbemerkungen**

Das Herstellen der Flächenbeläge aus Mehrschicht-Platten
mit einer Natursteinoberfläche und einem stabilen Betonsockel mit / ohne Bewehrung erfolgt nach den "Zusätzlichen Technischen Vertragsbedingungen und Richtlinien zur Herstellung von Pflasterdecken, Plattenbelägen und Einfassungen" (ZTV Pflaster-StB).

Die Lieferung der Bettungs- und Fugenmaterialien muss
den "Technischen Lieferbedingungen für Bauprodukte
zur Herstellung von Pflasterdecken, Plattenbelägen und Einfassungen" (TL Pflaster-StB) entsprechen.

Das Verlegen von Mehrschicht-Platten mit einer Natursteinoberfläche in Mörtel als Bettungsmaterial sowie das
Verfugen mit Mörtel erfolgt nicht nach der ZTV Pflaster-StB,
da es sich hierbei nicht um eine Regelbauweise handelt.

Die Mehrschicht-Platten mit einer Natursteinoberfläche sind planeben und ausgerichtet zu verlegen.
Beim Verlegen der Mehrschicht-Platten mit einer
Natursteinoberfläche ist das Liefern und Einbauen der
Bettung aus einem kornabgestuften, filterstabilen Edelsplitt / Brechsand-Gemisch, das Schließen der Fugen mit einem kornabgestuften Edelsplitt / Brechsand-Gemisch, das Sortieren der Platten nach Erfordernis und das Auswechseln der beim Verdichten und Einrütteln beschädigten Platten in dem Einheitspreis eingerechnet.
Die Längsfugen sind an den Hauskanten 1 cm breit mit
Zementmörtel M 15, 3 cm tief auszufugen.
Abgerechnet wird nach verlegter Fläche.
Die Fugen bleiben unberücksichtigt.
Anfallender Plattenbruch wird gemäß Vorbemerkungen entsorgt.

Bei Anschlüssen und Kurvenausbildungen oder zum Ausfüllen
von Restflächen / Zwickelflächen dürfen geschnittene
Mehrschicht-Platten nur verwendet werden, wenn die
verbleibende kürzere Seite mindestens der Hälfte der grössten
Kantenlänge der ungeschnittenen Mehrschicht-Platte entspricht.
Kein Passstück darf kleiner als die halbe Normalplatte sein.
Winkel unter 45° sind bei Passstücken nicht zulässig.

Die Anzahl der Passstücke ist auf ein Mindestmaß zu
beschränken.

Das teilweise Ausfüllen von Restflächen / Zwickelflächen mit
klein- oder mosaikformatige Naturpflastersteine zur Anpassung
ist nicht zulässig.

Mehrschicht-Plattenanschlüsse an vorhandene Befestigungen

Im Bereich der Anschlüsse an Grundstücksgrenzen und
vorhandenen Befestigungen sowie bei Kurvenausbildungen
in Straßeneinmündungen usw. wird das passgenaue Schneiden
und Einarbeiten / Verlegen von Mehrschicht-Platten an den
Anschlüssen ( Kanten und Einfassungen ) nach der Länge der
Fugen zwischen Belag und Kante oder Einfassung vergütet.

In der befestigten Mehrschicht-Plattenfläche liegende oder in sie
hineinragende Restflächen / Zwickelflächen bis einschließlich
1,0 m2 Einzelgröße werden bei der Abrechnung übermessen
(vgl. u.a. DIN 18 318 Abs. 5.7).

Restflächen / Zwickelflächen über 1,0 m2 Einzelgröße werden
abgezogen; wenn sie in verschiedenen Befestigungsarten
liegen, werden sie anteilig abgezogen
(vgl. u.a. DIN 18 318 Abs. 5.8).

Zwickelflächen mit einer Einzelgröße bis einschließlich 1,0 m2
werden unter der entsprechenden Position im Leistungsverzeichnis als Zulage zur Mehrschicht-Plattenverlegung
gesondert vergütet, wenn der Auftraggeber diese Arbeiten
besonders angeordnet hat.

Mehrschicht-Plattenanschlüsse an vorhandene Einbauten / Aussparungen

Im Bereich der Anschlüsse an vorhandene Einbauten sowie bei
Aussparungen ( z.B. Schächte, Hydranten, Kappen, Maste,
Pfosten, Stufen, Lichtschächte usw. bis 1,0 m2 Einzelgröße )
wird das passgenaue Schneiden und Einarbeiten / Verlegen von
Mehrschicht-Platten an den Einbauten und den Aussparungen besonders vergütet.

In der befestigten Mehrschicht-Plattenfläche liegende oder in sie hineinragende Einbauten oder Aussparungen bis einschließlich 1,0 m2 Einzelgröße werden bei der Abrechnung übermessen
(vgl. u.a. DIN 18 318 Abs. 5.7).

Aussparungen oder Einbauten über 1,0 m2 Einzelgröße werden
abgezogen; wenn sie in verschiedenen Befestigungsarten
liegen, werden sie anteilig abgezogen
(vgl. u.a. DIN 18 318 Abs. 5.8).

Die zu verlegenden Mehrschicht-Platten sind an den Einbauten sowie bei den Aussparungen entsprechend dem Rastermaß der Mehrschicht-Platten bzw. gemäß Detailplanung auszusparen und die sich daraus ergebenen Anschlussflächen sind mit Platten bzw. einem Pflaster nach Angabe des Auftraggebers auszuzwickeln.

Die Kosten für das Auszwickeln von Restflächen / Ausfüllen von
Aussparungen bis 1,0 m2 Einzelgröße werden als Zulage zur
Verlegeposition besonders vergütet.

Abrechnungseinheit von Einzelflächen:
Einzelfläche unter 0,5 m2 Einzelgröße  =  0,5 m2  (Fläche)
Einzelfläche von 0,5 m2 bis 1,0 m2 Einzelgröße  =  m2  (Fläche)

Anmerkung**
Sofern ein bestimmtes Fabrikat im Leistungsverzeichnis
vorgeschrieben ist, gilt gemäß Vorbemerkungen
grundsätzlich der Zusatz -oder gleichwertiger Art-.

**50.85.109 m2 Mehrschicht- Platten, 140 mm dick, aufnehmen u. neu verlegen. Bettung aus Sand oder Splitt oder Brechsand-Splitt-Gemisch oder Edelbrechsand-Splitt-Gemisch.**
m2  Pflasterflächen aus Mehrschicht- Platten
gemäß  DIN EN 1339,
140 mm dick,
in Fahrbahnen, Fahrbahnnebenflächen,
Parkstreifen und Gehwegüberfahrten sowie in Rad-
und Gehwegen oder sonstigen Verkehrsflächen
aufnehmen,
gemäß ZTV Pflaster-StB profilgemäß
auf eine 4 cm dicke Pflasterbettung aus aus einem kornabgestuften, filterstabilen
Basalt-Edelsplitt / Brechsand-Gemisch
der Körnung 0/8 mm,
-im verdichteten Zustand gemessen-
bis zu +5/-10 cm Höhenänderung
nach Angabe des Auftraggebers
fachgerecht neu verlegen
und mit einem Plattenrüttler
bis zur Standfestigkeit einrütteln.
Beim Umlegen des Betonpflasters ist:
  das Auflockern der Pflasterbettung aus Sand
oder Splitt oder Brechsand-Splitt-Gemisch
oder Edelbrechsand-Splitt-Gemisch,
das Einbringen des erforderlichen Sandes
oder Splittes oder Brechsand-Splitt-Gemisches
oder Edelbrechsand-Splitt-Gemisches
bzw. das Auskoffern des zu hoch liegenden
Unterbaues,
das Aussortieren und Reinigen der Steine und
das Liefern des fehlenden Bettungsmaterials,
- (als fehlendes Bettungsmaterial wird
nur ein kornabgestuftes, filterstabiles
Edelbrechsand-Splitt-Gemisch 0/5 mm
aus Basalt oder Diabas oder Grauwacke verwendet)
in dem Einheitspreis eingerechnet.
Die Fugen -hier: Fugenbreite = 7 mm  +1/-1 mm
zwingend vorgeschriebenin Fahrbahnen, Fahrbahnnebenflächen,
Parkstreifen und Gehwegüberfahrten
mit einem kornabgestuften
mit einem kornabgestuften Basalt-Edelsplitt /
Brechsand-Gemisch der Körnung 0/5 mm,

oder in Rad- und Gehwegen oder sonstigen
Verkehrsflächen mit Edelbrechsand 0/5 mm
aus Basalt oder Diabas
vor dem Abrütteln vollständig und kontinuierlich
mit dem Fortschreiten des Verlegens füllen.
Dazu das Fugenmaterial auf das Pflaster aufbringen
und in die Fugen sorgfältig einfegen.
Zur Vermeidung von Fleckenbildung durch überschüssiges Fugenmaterial beim Abrütteln ist die
trockene Pflasterfläche vollkommen sauber
abzukehren.
Das Abrütteln muss mit einem geeigneten Plattenrüttler beginnend vom Rand zur Mitte hin erfolgen.
Bei farbigen und strukturierten Pflastern ist der
Rüttler mit einer Plattengleitvorrichtung zu versehen.
Nach dem Abrütteln ist das Einfegen und
abschließende Einschlämmen der Fugen bis
zum völligen Fugenschluss zu wiederholen.
Die fertigen Flächen sorgfältig abkehren und
säubern.
Die anfallenden Aufbruchstoffe aufladen,
zu einer Recyclinganlage bzw. Deponie abfahren
und gemäß Vorbemerkungen entsorgen.
Anmerkung**
Kaputte Platten können durch die vorher aufgenommen Platten ausgetauscht werden.
Menge: 30,000 m2

**50.85.213 m2 Mehrschicht-Patten 600/300/140 mm, verlegen. In Fahrbahnen und Fahrbahnnebenflächen. Bettung aus Edelbrechsand-Splitt-Gemisch.**
m2  Flächenbelag aus Mehrschicht-Platten
gemäß DIN EN 1339 und
in Anlehnung an ZTV-SIB,
Mehrschicht-Plattengröße für Rastermaß
600/300/140 mm,
in Fahrbahnen, Fahrbahnnebenflächen,
Parkstreifen und Gehwegüberfahrten,
gemäß ZTV Pflaster-StB
im Verband nach Angabe des Auftraggebers
profilgemäß auf einer 4 cm dicken Plattenbettung,
aus einem kornabgestuften, filterstabilen
Basalt-Edelsplitt / Brechsand-Gemisch
der Körnung 0/8 mm,
-im verdichteten Zustand gemessennach Verlegeplan
mit einem Vakuumhebegerät bzw. Mini-Vakuumhebegerät
fachgerecht verlegen bzw. versetzen und
mit einem Plattenrüttler bis zur Standfestigkeit
einrütteln.
Das vollflächige Verlegen der Mehrschicht-Platten
erfolgt so sorgfältig, dass Beschädigungen an
den Mehrschicht-Platten ausgeschlossen sind
(Rücken der Steine mittles Richteisen).
Die Fugen -hier: Fugenbreite = 7 mm +1/-1 mm
zwingend vorgeschrieben-
mit einem kornabgestuften Basalt-Edelsplitt /
Brechsand-Gemisch der Körnung 0/5 mm,
vor dem Abrütteln vollständig und kontinuierlich
mit dem Fortschreiten des Verlegens füllen.
Dazu das vorgetrocknete Fugenmaterial auf die
Plattenfläche aufbringen und in die Fugen
sorgfältig einfegen.
Zur Vermeidung von Fleckenbildung durch überschüssiges Fugenmaterial beim Abrütteln ist die
trockene Plattenfläche vollkommen sauber
abzukehren.
Das Abrütteln muss mit einem geeigneten Plattenrüttler beginnend vom Rand zur Mitte hin erfolgen.
Der Rüttler ist mit einer Plattengleitvorrichtung
(Vulkolan-Matte) zu versehen.
Nach dem Abrütteln ist das Einfegen und
abschließende Einschlämmen der Fugen bis
zum völligen Fugenschluss zu wiederholen.
Die fertigen Flächen sorgfältig abkehren und
säubern.
Anmerkung**
Es handelt sich hierbei um die seitlich lagernden Platten.

Während der Bauausführung wird der Auftraggeber
ständig Kontrollprüfungen hinsichtlich
  - Maßtoleranz der Steine
  - Fugenbreite und
  - Fugenbild
durchführen.
Die gemäß Ausführungsplanung vorgeschriebenen
Maße sind verbindlich und werden gewährleistet.
Menge: 53,000 m2

**50.85.914 m sichtbaren, scharfen Plattenschnitt bei Anschlüssen aus Mehrschicht-Platten, 140 mm dick, herstellen.**
m  sichtbaren, scharfen Plattenschnitt
bei Anschlüssen aus Mehrschicht-Platten
140 mm dick,
mit Elektro- oder Motorschneidgeräten herstellen.
Diese Arbeit wird vergütet, wenn auf Anordnung
des Auftraggebers Passstücke innerhalb der Plattenfläche geschnitten werden müssen.
Aufgemessen werden die tatsächlich hergestellten
Schnittlängen.
Die nicht wiederverwendbaren Stoffe aufladen,
zu einer Recyclinganlage bzw. Deponie abfahren
und gemäß Vorbemerkungen entsorgen.
Anmerkung**
Die verbleibende kürzere Seite muss mindestens
der Hälfte der größten Kantenlänge der
ungeschnittenen Platte entsprechen.
Menge: 2,000 m

### Bereich 60 R A N D B E F E S T I G U N G E N

*Hinweis: Vorbemerkungen** zu 60. Stand März 2023*
Vorbemerkungen**

Die ordnungsgemäße und schadlose Verwertung oder die
gemeinwohlverträgliche Beseitigung der Stoffe und Bauteile
erfolgt gemäß Vorbemerkungen zum Leistungsverzeichnis
A U F B R U C H A R B E I T E N.

Abrechnungshinweis für Lieferpositionen:
Es wird nur so viel Material als Lieferung abgerechnet, wie auch tatsächlich eingebaut wurde.

*Hinweis: BORDSTEINE*
BORDSTEINE
============

#### Abschnitt 60.20 BORDSTEINE

*Hinweis: Vorbemerkungen** zu 60.20. Stand: März 2023*
Vorbemerkungen**
Die Bordsteine werden auf ein Fundament aus Beton
der Betongüte C 20/25 X0 versetzt.
Die Oberkante der Rückenstütze richtet sich nach
der Dicke des angrenzenden Belages.
Die Bordsteine sind genau nach dem vorgeschriebenen
Gefälle und den angegebenen Fluchtlinien zu versetzen.
Hierbei sind scharfe Übergänge abzurunden und
auszugleichen.
Abgerechnet wird nach verlegter Länge ohne Abzug der
Fugen.
Beim Setzen der Bordsteine ist das Herstellen des Betonfundamentes und der Rückenstütze in dem Einheitspreis
eingerechnet.

Bei der Abrechnung von Bordsteinen werden Einbauten
nicht abgezogen.
Dafür erfolgt keine Vergütung für durch diese verursachten
Erschwernisse.

Die Herstellung von Dehnungsfugen wird gesondert
vergütet.

Sollten beim Walzen oder durch andere Umstände während
der Bauzeit die Bordsteine verschmutzt, beschädigt oder
in der Lage verändert werden, so hat der Auftragnehmer
die erforderlichen Arbeiten ohne besondere Vergütung
auszuführen.
Die Aufnahme der Oberflächenbefestigungen der
Fahrbahnen, Fahrbahnnebenflächen, Radwege,
Gehwege und sonstigen Verkehrsflächen
sowie deren Wiederherstellung wird nach den Positionen
der entsprechenden Untergruppe im Leistungsverzeichnis
abgerechnet, wenn der Positionstext nichts anderes besagt.

Anfallender Bruch wird gemäß Vorbemerkungen entsorgt.

Bei Anschlüssen dürfen geschnittene Steine nur verwendet
werden, wenn die verbleibende kürzere Seite mindestens der
Hälfte der größten Kantenlänge des ungeschnittenen Steines
entspricht.

Für geschlagene Bordsteine aus Naturstein gilt entsprechendes.

Anmerkung**
Sofern ein bestimmtes Fabrikat im Leistungsverzeichnis
vorgeschrieben ist, gilt gemäß Vorbemerkungen
grundsätzlich der Zusatz -oder gleichwertiger Art-.

**60.20.130 m Rundbordsteine RB 18/22 einschließlich Übergangssteine in Geraden und Kurven über R = 20 m versetzen. Die Bordsteinlieferung erfolgt gesondert.**
m  Rundbordsteine  RB 18/22
gemäß DIN EN 1340 und DIN 483
einschließlich Übergangssteine für Einfahrten
in Geraden und Kurven über R = 20 m
auf ein 25 cm dickes Betonfundament
mit einer 15 cm breiten Rückenstütze
versetzen.
Die Fugen mit einer bituminösen Verfüllmasse
verfugen und glatt streichen.
Die Fugen der Vorder- und Rückflächen sind
hohlfugig glatt herzustellen und sollen 1/2 cm von
der Vorder- und Hinterkante zurückliegen.
Anmerkung**
Die Lieferung der Rundbordsteine erfolgt gesondert.
Die Lieferung der Übergangssteine erfolgt gesondert.
Menge: 1,000 m

**60.20.150 m Hochbordsteine HB 18/30 in Geraden und Kurven über R = 20 m versetzen. Die Bordsteinlieferung erfolgt gesondert.**
m  Hochbordsteine  HB 18/30
gemäß DIN EN 1340 und DIN 483
in Geraden und Kurven über R = 20 m
auf ein 25 cm dickes Betonfundament
mit einer 15 cm breiten Rückenstütze
versetzen.
Die Fugen mit einer bituminösen Verfüllmasse
verfugen und glatt streichen.
Die Fugen der Vorder- und Rückflächen sind
hohlfugig glatt herzustellen und sollen 1/2 cm von
der Vorder- und Hinterkante zurückliegen.
Anmerkung**
Die Lieferung der Hochbordsteine erfolgt gesondert.
Menge: 24,000 m

**60.20.450 m Hochbordsteine HB 18/30, hellgewaschen, Stücklänge 1,00 m, in Geraden liefern.**
m  Hochbordsteine  HB 18/30
gemäß DIN EN 1340 und DIN 483,
Witterungswiderstand  D
Abriebwiderstand  I
Biegezugfestigkeit  T
  Quarz hell, wassergestrahlt,
hellgewaschen,
aus Quarzkies und Natursand,
Ansichtsflächen ausgewaschen,
oder hell mit Quarzvorsatz,
Oberfläche wassergestrahlt,
Länge 1,00 m,
in Geraden
liefern.
Menge: 2,000 m

**60.20.458 m Buskapsteine 9,6/18/30 cm Anlauf 65 Grad, mit hellem geschliffenen Anlauf, liefern.**
m  Buskapsteine
9,6/18/30 cm  Anlauf 65 Grad,
gemäß DIN EN 1340,
Witterungswiderstand  D
Abriebwiderstand  I
Biegezugfestigkeit  T
mit hellem geschliffenen Anlauf,
( z.B. Quarz hell, geschliffen ),
Länge 1,00 m,
in Geraden
liefern.
Menge: 22,000 m

**60.20.459.B m Buskap-Übergangssteine über 2,00 m zum Profil HB 18/30, hellgewaschen, Stücklänge 1,00 m, für Buskap-Ausfahrten in Geraden liefern.**
m  Buskap-Übergangssteine über 2,00 m
zum Profil HB 18/30,
gemäß DIN EN 1340,
Witterungswiderstand  D
Abriebwiderstand  I
Biegezugfestigkeit  T
  Quarz hell, gewaschen,
oder hellgewaschen,
Übergangsstein 9,6/18/30 cm - 15/18/30 cm
links außen (Nr.4) und
Übergangsstein 9,6/18/30 cm - 15/18/30 cm
links innen (Nr.5),
Länge 1,00 m,
für Buskap-Ausfahrten
in Geraden
liefern.
Menge: 2,000 m

**60.20.700 m Längsfugen zwischen Bordstein und Rinnenflussbahn vergießen und verfugen.**
m  Längsfugen
zwischen Bordstein und Rinnenflussbahn
wie folgt herstellen:
Die Fugen mit Zementmörtel im MV. 1:3 vollständig
vergießen und verfugen.
Das Vergießen und Verfugen ist am gleichen Tag
durchzuführen, damit ein einwandfreier Verbund
des Mörtels gewährleistet ist.
Die fertigen Längen mit scharfem Sand von den
anhaftenden Mörtelresten gründlich säubern.
Anmerkung**
Aufmaß entsprechend der Länge der verlegten
Steine.
Menge: 25,000 m

**60.20.800 St Dehnungsfugen durchgehend für Rinne und Bordstein anlegen und schließen.**
St  Dehnungsfugen
durchgehend für Rinne und Bordstein
einschließlich der Fundamente und der Rückenstütze
8 - 15 mm breit und im Abstand von i.M. 10 m anlegen.
Die Sichtflächen mit einer bituminösen Verfüllmasse
sofort nach dem Einbau der Steine voll schließen.
Menge: 3,000 St

**60.20.900 St Bordsteinköpfe von Betonbordsteinen passgenau schneiden.**
St  Bordsteinköpfe von Betonbordsteinen
aller Art und Größe
passgenau schneiden.
Die nicht wiederverwendbaren Stoffe aufladen,
zu einer Recyclinganlage bzw. Deponie abfahren
und gemäß Vorbemerkungen entsorgen.
Anmerkung**
Die verbleibende kürzere Seite muss mindestens
der Hälfte der größten Kantenlänge des
ungeschnittenen Steines entsprechen.
Menge: 3,000 St

### Bereich 70 S O N S T I G E A R B E I T E N

*Hinweis: Vorbemerkungen** zu. 70. Stand: März 2023*
Vorbemerkung**

Die ordnungsgemäße und schadlose Verwertung oder die
gemeinwohlverträgliche Beseitigung der Stoffe und Bauteile
erfolgt gemäß Vorbemerkungen zum Leistungsverzeichnis
A U F B R U C H A R B E I T E N.

*Hinweis: 70.21. bis 70.29. LEITEINRICHTUNGEN, SCHUTZEINRICHTUNGEN ======================*
LEITEINRICHTUNGEN,
SCHUTZEINRICHTUNGEN
======================

#### Abschnitt 70.21 LEITSTEINE, -PFLOECKE, -PFOSTEN, POLLER

*Hinweis: Vorbemerkungen** zu 70.21. Stand: März 2023*
Vorbemerkungen**

Beim Setzen und Aufstellen der Leiteinrichtungen ist das
Herstellen der Betonfundamente in dem Einheitspreis
eingerechnet.
Die Fundamente werden aus Beton der Betongüte C 20/25 X0
hergestellt.

**70.21.151 St Bodenhülse für MABEG FIS-2 Mast einbauen**
St  Bodenhülsen für MABEG FIS-2 Mast
nach Angabe des Auftraggebers
in ein 50/50/70 cm großes Betonfundament
( C25/30 X0 )
höhen- und fluchtgerecht
standfest setzen und
nachdem der Fundamentbeton abgebunden ist,
die seitlich lagernden Doppelpfosten der Position
10.24.151 in die Bodenhülsen
fachgerecht einsetzen.
Die erforderliche Ausschachtung im
Homogenbereich A ist in dem
Einheitspreis eingerechnet.
Den überschüssigen Boden aufladen,
zu einer Recyclinganlage bzw. Deponie abfahren
und gemäß Vorbemerkungen entsorgen.

Die Bodenhülse wird vom Verkehrsunternehmen (Bogestra)
beigestellt und ist am Bogestra Standort Essener Str. 125 in
Bochum abzuholen.
Die Abholung ist mit einer Woche Vorlauf mit der Bogestra
(Herr Grothoff, 0234 303-2438) abzuklären.
Menge: 1,000 St
